# Leistungsbeschreibung (GAEB 90, DA81)
Währung: EUR

## Leistungsverzeichnis
Datum: 14.11.22

**1.0 GEZE SecuLogic System TZ 320 RFID in Edelstahlausführung**
zur Sicherung einer Tür im Verlauf von Flucht- und
Rettungswegen mit elektrischer Verriegelung gemäß
EltVTR bzw. EN 13637. Geeignet zum Anschluss an
Drehtürantriebe, Motorschlösser, Brandmeldeanlagen,
Einbruchmeldeanlagen sowie zur Weiterleitung von
Meldungen an die Gebäudeleittechnik, u.v.m.
Robuste, Vandalismussichere sowie optisch hochwertige
Ausführung in Edelstahl V2A.
Bedienung des Systems über RFID-Technologie.
Menge: 0,000 Stk

**1.1 Türzentrale GEZE SecuLogic TZ 320 in Bus-Technik**
Mit integrierter Steuerung, geprüft, zertifiziert und
überwacht  nach EltVTR und EN 13637.

Ausstattung:
o Steuerung mit beleuchteter Nottaste
  LED-Anzeigen für die Betriebszustände:
  - Tür verriegelt / entriegelt / kurzzeitentriegelt
  - Tür offen / geschlossen
  - Alarm, Voralarm, Störung
  Farbige Klemmen zur Unterscheidung der Anschlüsse
  für die Peripherie.
  Flächig zu betätigende, barrierefreie Schlaghaube
  mit Sabotageschutz.
  Integrierte Wochenzeitschaltuhr sowie automatische
  Speicherung des Betriebszustandes und der
  Nutzerdaten nach Netzausfällen bis zu 24 h.
  3 programmierbare Eingänge, 2 programmierbare
  Ausgänge
o Integriertes Nottasten-Hinweisschild, unbeleuchtet

Anschlüsse:
o 3 programmierbare Eingänge
  zum Anschluss von Zeitschaltuhr, Brandmeldeanlage,
  Einbruchmeldeanlage, Zutrittskontrolle, Schlösser
  mit Zylinderkontakt u.v.m.
  Funktion: High aktiv, Low aktiv und Deaktiv je
  Zustand wählbar
o 2 programmierbare Ausgänge
  zum Anschluss von Drehtürantrieb, Motorschloss,
  Drückersperrschloss, zusätzlichem Türöffner,
  optischer oder akustischer Alarmanzeige u.v.m.
  Funktion: Öffner, Schließer und Deaktiv je Zustand
  wählbar
o Eingang für indirekte Freischaltung durch externe
  Nottasten
o Eingang für externen Schlüsseltaster zur Steuerung
  der Betriebsarten
o Eingang für Rückmeldung des Türzustands
o Eingang für Rückmeldung des Verriegelungszustands
o Vorgerichtet zur Vernetzung mit dem GEZE Cockpit

Funktionen:
o Abbruch und Nachtriggern in Verbindung mit
  Kurzzeitentriegelung
o Kombination mit GEZE Drehtürantrieben ohne
  zusätzliche Komponenten möglich
o Steuerung und Visualisierung über GEZE Cockpit und
  Tableau TE 220 möglich, sowie bei Anbindung an GEZE
  Cockpit über IO 420 Übergabe an GLT möglich
o EMA,- BMA Signale sowie der Zeitschaltuhr können
  über den GEZE BUS an alle Teilnehmer einer Buslinie
  weitergeleitet werden. Jeweils 5 Gruppen möglich.
  Weiterleitung des BMA-Signals nach EN 13637 über
  GEZE BUS nicht zulässig
o Integrierte Schleusenfunktion (Aktiv, Passiv und
  kombiniert). 10 Gruppen möglich
o Integrierter Summer zur akustischen Signalisierung
  bei Alarmen und Voralarm
o Integrierte Wochenzeitschaltuhr
o Alarmspeicher mit Datum und Uhrzeit
o Automatische Speicherung des Betriebszustandes und
  der Nutzerdaten nach Netzausfällen bis zu 24 h.

Ausführung:

(  ) Nottasten-Hinweisschild
  (  ) Ausführung gem. EltVTR
  (  ) Ausführung gem. EN 13637 (Hinweis: An Türen
  mit Anforderungen an EN 13637 und EltVTR
  ist zwingend ein zusätzliches Hinweisschild
  gem. EltVTR erforderlich)
  (  ) Beleuchtung für das integrierte
  Nottasten-Hinweisschild

(  ) Schlüsseltaster mit 2 Schaltkontakten, inkl.
  Profilhalbzylinder zum Einstellen der Funktionen
  Kurzzeitfreigabe, Dauerentriegeln, Verriegeln
  und zur Alarmrückstellung

(  ) Integriertes Netzteil
  Netzspannung 230 V AC,
  Betriebsspannung 24 V DC
  Ausgangsstrom max. 600 mA (bei Zentralen gem.
  EltVTR)
  Ausgangsstrom max. 650 mA (bei Kunststoff
  AP-Zentralen gem. EltVTR)
  Ausgangsstrom max. 1 A (bei Zentralen gem.
  EN 13637)

(  ) Aufputz Montage:

  Edelstahlgehäuse
  Gehäuse, Abmessungen (B x H x T):
  78 x 240 x 68,5 mm
  Frontplatte, Abmessungen (B x H x T):
  78 x 240 x 1,5 mm
  (  ) Edelstahl V2A, gebürstet
  (  ) Mit LED-Backlight rot/grün zur
  Signalisierung der Systemzustände mittels
  Hinterleuchtung

(  ) Unterputz Montage:

  Edelstahl in UP-Kasten
  Gehäuse, Abmessungen (B x H x T):
  77 x 239 x 68,5 mm
  Frontplatte, Abmessungen (B x H x T):
  98 x 260 x 1,5 mm
  (  ) Edelstahl, gebürstet

  Edelstahl in UP-Dosen
  Frontplatte, Abmessungen (B x H x T):
  98 x 260 x 1,5 mm
  Distanzrahmen, Abmessungen (B x H x T):
  98 x 260 x 10 mm
  Montage der Einzelkomponenten (Steuerung,
  Schlüsseltaster, Netzteil) in tiefe Standard-UP-
  Dosen
  (  ) Frontplatte in Edelstahl, gebürstet,
  Distanzrahmen acrylweiß
  (  ) Mit LED-Backlight rot/grün zur
  Signalisierung der Systemzustände mittels
  Hinterleuchtung

Verwendung für Türen:
(  ) einflügelig
(  ) zweiflügelig
Menge: 0,000 Stk

**1.2 GCRR 200 kontaktloser Kartenleser (RFID)**
Leserreichweiten 3 cm (Key) bis 8 cm (Card)
optische und akustische Anzeige, 3 LEDs (rot, grün,
orange),
Signalgeber
Sabotageerkennung
Spannungsversorgung 8-30 V DC
Stromaufnahme max. 100 mA/ 24 V
Umgebungstemperatur -25 °C bis +60 °C
GEZE - Folienfarbe Silber
B/H/T: 50 x 50 x 43 mm

Zur Integration in 3-fach-Rahmen der Türzentrale

Hinweis:
Weitere Komponenten erforderlich wie:
GCDU 200 Door Unit
GCMDU 200 Door Unit mit Master Unit
GCMU524 Master Unit
Weitere Kartenleser

Auswahl dieser Komponenten abhängig vom
Gesamt-Zuko-System!

(  ) mit Zwischenrahmen System 50 auf System 55

  (  ) Farbe alu
  (  ) Farbe anthrazit
Menge: 0,000 Stk

**1.3 Fluchtwegschild FWS 320 B**
Beleuchtetes Nottasten-Hinweisschild
Zur gleichmäßigen Hinterleuchtung des integrierten
Fluchtwegschildes

(nicht in Kombination mit LED-Backlight möglich)
Menge: 0,000 Stk

**1.4 GEZE Fluchttürverriegelung FTV 320**
Elektrische Verriegelung für Türen im Verlauf von
Flucht- und Rettungswegen nach dem Ruhestromprinzip.
Gewährleistet eine sichere und sofortige Entriegelung
der Tür, auch bei hoher Fallenvorlast.
Mit integriertem Rückmeldekontakt zur Überwachung des
Tür- und des Verriegelungszustands sowie
Sabotageüberwachung.
Hohe Druckfestigkeit gegen Aufbruchversuche.
Universal einsetzbar: DIN rechts / links, waagrecht /
senkrecht, Türblatt / Rahmen.
Stulp an Verriegelungselement vormontiert,
Schließblech als Gegenstück separat bestellbar.

Betriebsspannung: 24 V DC,
Stromaufnahme: 100 mA im verriegelten Zustand
Stromaufnahme: 240 mA kurzzeitig bei Verriegelung
Betriebstemperatur: -20 / +60 °C

Eignungsnachweis: EltVTR, geprüft mit TZ 320 nach
EN 13637
Aufbruchfestigkeit: mind. 5.000 N
Fallenvorlast: mind. 3.000 N

Spaltmaß: 5 mm ± 2 mm

Abmessungen: 15,2 x 138,8 x 37,7 mm (B x H x T)

Hinweis:
Die Fluchttürverriegelung wird zusätzlich zum
vorhandenen Panikschloss montiert.

Ausführung Stulp (B x H x T):
(  ) Flachstulp 20 x 200 x 3 mm, rund
(  ) Flachstulp 22 x 220 x 3 mm, eckig
(  ) Flachstulp 24 x 200 x 3 mm, eckig
(  ) Flachstulp 24 x 200 x 3 mm, rund
(  ) Flachstulp 25 x 200 x 3 mm, eckig (Austausch für
  FTÖ 331)
(  ) Flachstulp 28 x 200 x 3 mm, eckig
(  ) Flachstulp 30 x 200 x 3 mm, eckig
(  ) Winkelstulp 30 x 48 x 200 x 3 mm, eckig
  (Austausch für FTÖ 331)
(  ) Stulp mit Fallenführung 35 x 200 x 3 mm, eckig
  (Austausch für FTÖ 331)

Schließblech Fluchttürverriegelung FTV 320
Als Gegenstück zur Fluchttürverriegelung, aus
korrosionsbeständigem Edelstahl.

Ausführung (B x H x T):
(  ) Flachschließblech 20 x 110 x 3 mm, eckig
(  ) Flachschließblech 20 x 110 x 3 mm, rund
(  ) Flachschließblech 20 x 140 x 3 mm, rund
(  ) Flachschließblech 22 x 220 x 3 mm, eckig
(  ) Flachschließblech 24 x 110 x 3 mm, eckig
(  ) Flachschließblech 24 x 110 x 3 mm, rund
(  ) Flachschließblech 24 x 130 x 3 mm, eckig
(  ) Flachschließblech 24 x 140 x 3 mm, eckig
(  ) Flachschließblech 24 x 140 x 3 mm, rund
(  ) Flachschließblech 28 x 130 x 3 mm, eckig
(  ) Flachschließblech 28 x 140 x 3 mm, eckig
(  ) Flachschließblech 30 x 140 x 3 mm, eckig

(  ) Lappenschließblech kürzbar 20 x 140 x 3 mm, rund
(  ) Lappenschließblech kürzbar 24 x 140 x 3 mm, eckig
(  ) Lappenschließblech kürzbar 24 x 140 x 3 mm, rund
(  ) Lappenschließblech verstellbar und kürzbar
  20 x 140 x 4 mm, rund
(  ) Lappenschließblech verstellbar und kürzbar
  24 x 140 x 4 mm, eckig
(  ) Lappenschließblech verstellbar und kürzbar
  24 x 140 x 4 mm, rund

Unterlage Schließblech Fluchttürverriegelung FTV 320
Zum Ausgleich von Spaltmaßen über 6 mm zwischen Stulp
und Schließblech.
Zwischen 6 - 9 mm eine Unterlage erforderlich.
Zwischen 9 - 12 mm zwei Unterlagen erforderlich.

Bei einem Spaltmaß ab 8 mm zwischen Stulp und
Schließblech ist keine Ausfräsung für das Schließblech
erforderlich. Die Kreuzfallen greifen in die
Unterlagen, die unter dem Schließblech angebracht sind.

Ausführung (B x H x T):
(  ) Unterlage Schließblech 20 x 140 x 1 mm, eckig
(  ) Unterlage Schließblech 24 x 140 x 1 mm, eckig
(  ) Unterlage Schließblech 24 x 140 x 3 mm, eckig
(  ) Unterlage Schließblech 28 x 140 x 1 mm, eckig
(  ) Unterlage Schließblech 28 x 140 x 3 mm, eckig

Optional zum Schließblech kann der Stulp unterlegt
werden.
(  ) Unterlage Stulp 24 x 200 x 1 mm, eckig
(  ) Unterlage Stulp 24 x 200 x 3 mm, eckig
Menge: 0,000 Stk

**1.5 GEZE-Haltemagnet MA 500**
GEZE-Haltemagnet MA 500 mit Gegenplatte zur
magnetischen Verriegelung von Fluchttüren.
Eignungsnachweis: EltVTR, geprüft mit TZ 320 nach
EN 13637
Druckfestigkeit gegen Aufbruchversuche 5000 N,
mit integriertem Hall-Sensor zur Überwachung und
Bicolor-LED zur Anzeige des Türzustandes.
Nennbetriebsspannung 24 V DC, PG9-Anschluss,
Stromaufnahme 250 mA,
Ausführung: silberfarbig

Montage nur mit einem Montageset:
(  ) auf der Bandseite
(  ) auf der Bandgegenseite
(  ) als Leibungsmontage

mit Reedkontakt:
(  ) Flachreedkontakt mit Halterung
(  ) Flachreedkontakt mit Kreuzloch und Aufbausockel
(  ) Blockreedkontakt mit Aufbausockel für Stahltüren

Hinweis:
Der Haltemagnet wird in der Regel zusätzlich,
abgesetzt zum vorhandenen Panikschloss, montiert.
Menge: 0,000 Stk

**1.6 GEZE Cockpit Gebäudeautomationssystem**
in kompakter Bauweise, für Schaltschrank- oder
Wandmontage

Die wesentlichen Merkmale sind:
- Leistungsfähiger Embedded Linux PC
- Betrieb ohne Lüfter geeignet für die Montage in
  geschlossenen Schaltschrankgehäusen
- Montage auf DIN-Schiene
- Anschlüsse an das Gerät an der unteren und oberen
  Seite zugänglich durch perforierte Gehäuseausbrüche
- Schutz gegen elektrische, elektromagnetische und
  mechanische Einflüsse von außen
- Versorgungsspannung 24 V DC
- Optionaler Betrieb über Akku möglich
  (Notstrombetrieb)
- Unterstützt das BACnet Standardized Device Profile
  B-BC (BACnet Building Controller)
- 2x RS485-Schnittstelle für die Anbindung von bis zu
  62 Schnittstellenmodulen IO 420 (31 IO 420 je
  Strang)
- Kommunikation über Schnittstellenmodul IO 420 mit
  den Feldgeräten
- 2x RJ45 Schnittstelle für die Kommunikation zu
  o weiteren Automationsstationen
  o Raumautomationssystemen
  o Bediengeräten
  o Leit- und Managementsystemen
  o PC-Netzwerken
- Kommunikation mit anderen Systemen auf dem
  Kommunikationsstandard BACnet IP
- Nach Stromausfall automatischer Neustart
- Status-LEDs auf der Vorderseite des Gehäuses für
  die schnelle Erkennung der Stati
  o LED rot für Datenkommunikation IP über LAN1
  o LED gelb für Datenkommunikation MS/TP über
  RS485-1
  o LED rot für Datenkommunikation IP über LAN2
  o LED gelb für Datenkommunikation MS/TP über
  RS485-2
  o LED grün als Status, sobald das Software-
  Framework hochgefahren ist
  o LED blau für Spannungsversorgung on/off

BASIC
- Vorinstallierte Konfigurationssoftware GEZE BASIC.
  Auf dieser Basis kann die Integration in andere
  Systeme und die Lizenzfreischaltung für weitere
  Softwareanwendungen erfolgen.
- Initialer Zugriff auf das Gerät mit
  voreingestellter fester IP-Adresse und DNS Adresse
  möglich
- Nach Einrichtung kann auf die Anwendungen über das
  eigene IP-Netzwerk zugegriffen werden.
- Software-Updates über die Softwareoberfläche

VISU
Browserbasierte Softwareapplikation zur
Visualisierung und Bedienung aller angebundenen
Module IO 420. Globales Event-Log, Szenensteuerung per
Bedienung oder zeitgesteuert von mehreren Geräten
gleichzeitig.

VISU+
Browserbasierte Softwareapplikation. Listendarstellung
aller angebundenen Geräte inkl.
Statusanzeige. Anlegen von Überwachungsfunktionen und
spezifischen Alarmmeldungen (Trigger auf spez. BACnet
Objekte und deren Properties) E-Mail-
Benachrichtigungsdienst

Technische Daten:
- ARM Prozessor
- Taktfrequenz 1 GHz
- 512 MB RAM
- 4 GB Flashspeicher eMMC
- Versorgungsspannung 24 V DC
- Max. Ladestrom 250 mA
- Versorgungspannungsbereich 24 V+/- 15 %
- Einsatzbereich -10 °C bis 60 °C
- Schutzart IP20
- Abmessungen Gehäuse 120,4 x 115,8 x 58 cm (BxHxT)
Menge: 0,000 Stk

**1.7 Projektierungskosten**
Kosten für das objektbezogene Erstellen von Kabel- und
Klemmenplänen sowie für das Erstellen von
Funktionsbeschreibungen.
Menge: 0,000 Stk

**1.8 Montage, Inbetriebnahme und sachkundige Abnahme**
Montage, Inbetriebnahme und sachkundige Abnahme der
beschriebenen Anlage mit Einweisung.
Menge: 0,000 Stk

**1.9 Wartung RWS Servicepaket Kompakt (Standard)**
Servicepaket für Wartung nach EltVTR bzw. EN 13637
sowie nach Herstellerangabe mit folgenden
Leistungsmerkmalen:
- Einmalige Wartung je Vertragsjahr
- Kostenlose Bereitstellung und Führung der
  Prüfunterlagen
- Anbringen der Prüfplakette
- Reaktionszeit von 24 Stunden nach Störungsmeldung an
  Werktagen (Montag - Freitag, 07.00 - 17.00 Uhr)
- Persönliche Erreichbarkeit des Helpdesk 24 Std. an
  365 Tagen
- Vertragslaufzeit: 2 Jahre.
Menge: 0,000 Stk

**2.0 Wartung RWS Servicepaket Komfort (Eventualposition)**
Servicepaket für Wartung nach EltVTR bzw. EN 13637
sowie nach Herstellerangabe mit folgenden
Leistungsmerkmalen:
- Verlängerung der Gewährleistung auf 36 Monate
  (Voraussetzung: Abschluss des Wartungsvertrages
  spätestens 3 Monate nach Inbetriebnahmedatum)
- Einmalige Wartung je Vertragsjahr
- Kostenlose Bereitstellung und Führung der
  Prüfunterlagen
- Anbringen der Prüfplakette
- Keine gesonderte Berechnung von Serviceleistungen
  und Fahrtkosten während des Garantiezeitraums
- Keine gesonderte Berechnung von Kleinteilen bis
  25,- Euro je Wartung
- Keine gesonderte Berechnung von Arbeitszeit bei
  Austausch von Ersatzteilen während der Wartung
- Persönliche Erreichbarkeit des Helpdesk 24 Std. an
  365 Tagen
- Vertragslaufzeit: 3 Jahre.
Menge: 0,000 Stk

USt %: 19,00
